# Betrieb und Verkehr Niederlassung West
Angebotsaufforderung (GAEB DA XML 3.2, DA83)
Projekt: NL-West-Betrieb
Währung: EUR
Erstellt mit: GXML Toolbox V3.3 R20230829, iTWO_64 V25.0.650, 22.05.2026

## 260-26-6044 Los 1: Rahmenvertrag iAS Montabaur
Datum: 22.05.2026

### Abschnitt 00 Miete für Grün- & Gehölzpflege

#### Unterabschnitt 00.00 Ferngesteuerte Raupenfahrzeuge

**00.00.0001 Miete ferngest. Raupenf. bis 25 PS**
Ferngesteuertes Raupenfahrzeug bis 25 PS mit Schlegeläher und beidseitigen Gummilaufbändern/-ketten.

Neues oder gebrauchtes Miet-Raupenfahrzeug
(max. zwei Jahre alt).

Motorleistung: Mindestens 20 Ps / Maximal 25 Ps

Diesel- oder Benzintreibstoff mit Tankvolumen mindestens 10 l.

Betriebsgewicht: Maximal 600 kg

Professionelle Fernsteuerung mit doppeltem Akku und Ladegerät.

technische mögliche Hangneigung bis min. 55 Grad

Anbaugerät: Schlegelmäher
- Schlegelmäher mit Y-Schlegeln
- Schlegelrotor mit Y-Schlegeln, der in beide Richtungen arbeiten kann
- stufenlose Schnitthöhenverstellung
- Schnittbreite mindestens 1000mm
- Schneidedurchmesser bis 50mm

Verschleißteile sind mit in die Miete einzurechnen und werden nach Bedarf durch den AG/AM rechtzeitg nachgefordert.

Abgerechnet wird der Mietpreis je Arbeitswoche.

Zudem hat der Vermieter bei der Übergabe sowie bei der Rückgabe jeweils ein Übernahmeprotokoll anzufertigen.

Die bei der Übernahme festgestellten Mängel sind vom Vermieter unverzüglich zu beseitigen.
Festgestellte Mängel, die bei der Rückgabe auf eine unsachgemäße Behandlung des Gerätes auf den Mieter zurückzuführen sind, werden erstattet.

Maschinenversicherung und Unterweisung sind in den Mietpreis einzukalkulieren.
Menge: 240,000 Wo

**00.00.0002 Miete ferngest. Raupenf. 50 - 60 PS**
Ferngesteuertes Raupenfahrzeug mit Gestrüppmähkopf und beidseitigen Gummilaufbändern/-ketten.

Neues oder gebrauchtes Miet-Raupenfahrzeug
(max. zwei Jahre alt).

Motorleistung: Mindestens 50 Ps / Maximal 60 Ps

Dieseltreibstoff und HVO100 tauglich

Betriebsgewicht: maximal 2.000 kg inkl. Anbaugerät

Professionelle Fernsteuerung mit doppeltem Akku und Ladegerät.

technische mögliche Hangneigung bis min. 55 Grad

Hydraulische Breitenverstellung des Fahrwerkes möglich.

Anbaugeräte: Gestrüppmulcher
- Arbeitsbreite mindestens 120cm
- Schneidedurchmesser bis 8cm
- Frontschutz mit Ketten

Verschleißteile sind mit in die Miete einzurechnen und werden nach Bedarf durch den AG/AM rechtzeitg nachgefordert.

Abgerechnet wird der Mietpreis je Arbeitswoche.

Zudem hat der Vermieter bei der Übergabe sowie bei der Rückgabe jeweils ein Übernahmeprotokoll anzufertigen.

Die bei der Übernahme festgestellten Mängel sind vom Vermieter unverzüglich zu beseitigen.
Festgestellte Mängel, die bei der Rückgabe auf eine unsachgemäße Behandlung des Gerätes auf den Mieter zurückzuführen sind, werden erstattet.

Maschinenversicherung und Unterweisung sind in den Mietpreis einzukalkulieren.
Menge: 400,000 Wo

**00.00.0003 Miete Anbaugerät Forstmulcher**
Anbaugerät Forstmulcher für ferngesteuertes Raupenfahrzeug der Position 00.00.0002

Arbeitsbreite mindestens 100cm

Schneiddurchmesser bis 12cm

Verstärkte Rotorwelle mit feststehenden Werkezeugen mit Hartmetall-Einsätzen

Hyraulische Drückervorrichtung

Hydraulische Frontklappe

Riemen- und Antriebsgehäuse verstärkt mit Anfahrschutz
Menge: 200,000 Wo

**00.00.0004 Miete ferngest. Raupenf. 70 . 80 PS**
Ferngesteuertes Raupenfahrzeug mit Forstmulcher und beidseitigen Gummilaufbändern/-ketten.

Neues oder gebrauchtes Miet-Raupenfahrzeug
(max. zwei Jahre alt).

Motorleistung: Mindestens 70 Ps / Maximal 80 Ps

Dieseltreibstoff und HVO100 tauglich

Betriebsgewicht: Maximal 2.500 kg inkl. Anbaugerät

Professionelle Fernsteuerung mit doppeltem Akku und Ladegerät.

Hydraulische Breitenverstellung des Fahrwerkes möglich.

Anbaugeräte: Forstmulcher
- Arbeitsbreite mindestens 100cm
- Schneidedurchmesser bis 12cm
- Frontschutz mit Ketten

Verschleißteile sind mit in die Miete einzurechnen und werden nach Bedarf durch den AG/AM rechtzeitg nachgefordert.

Abgerechnet wird der Mietpreis je Arbeitswoche

Zudem hat der Vermieter bei der Übergabe sowie bei der Rückgabe jeweils ein Übernahmeprotokoll anzufertigen.

Die bei der Übernahme festgestellten Mängel sind vom Vermieter unverzüglich zu beseitigen.
Festgestellte Mängel, die bei der Rückgabe auf eine unsachgemäße Behandlung des Gerätes auf den Mieter zurückzuführen sind, werden erstattet.

Maschinenversicherung und Unterweisung sind in den Mietpreis einzukalkulieren.
Menge: 80,000 Wo

**00.00.0005 Miete Anbaugerät Stubbenfräse**
Anbaugerät Stubbenfräse für ferngesteuertes Raupenfahrzeug der Position 00.00.0004

Durchmesser Fräsrad mind. 550mm

Durchmesser Fräsrad mit Zähnen mind. 640mm

Stärke des Fräsrad mind. 25mm

Benötige Hydraulik mind. 80 bis 105 L/min bei 350 Bar
Menge: 40,000 Wo

#### Unterabschnitt 00.01 Mobilbagger zur Gehölzpflege

**00.01.0001 Miet-Mobilbagger m. Baumschere**
Miet-Mobilbagger 12 bis 16 to einschließlich einer Baumschere.

Baumschere passend für Bagger 12 bis 16 to.
- Schneiddurchmesser Weichholz min. 230mm
- Öffnungsweiete Schere mind. 450mm
- Schwenkwerk mit Schwenkwinkel 2x45 Grad
- benötigte Hydraulikleistung 100 bis 110 L/min bei max. 300 Bar

Der Mobilbagger muss zwingend über eine mechanische oder hydraulische Schnellwechselvorrichtung für weitere Anbaugeräte sowie einer Mindesthubleistung von 2,5 t verfügen.

Zusätzlich ist die Kabine des Baggers mit einem Frontschutz- und Dachschutzgitter auszustatten.

Der Mobilbagger ist während der Mietzeit mit einer erforderlichen Sicherheitskennzeichnung (weiß-rot-weiße Warnmarkierung) gemäß DIN 30710 und nach StVO auszustatten.

Der Mobil-Bagger ist mit mind. einer Rundumkennleuchte auf der Fahrerkabine auszustatten.

Abgerechnet wird der Mietpreis je Arbeitswoche.

Zudem ist durch den Vermieter bei der Übergabe sowie bei der Rückgabe jeweils ein Übernahmeprotokoll anzufertigen.
Menge: 200,000 Wo

**00.01.0002 Zusätzl. Anbaug. / Forstmulcher**
Zusätzliches passendes Anbaugerät/Forstmulcher zur OZ 00.001.0001 liefern und für die Dauer der Mietzeit vorhalten.

Forstmulcher mit hydraulischem Kolbenmotor und variablem Drehmoment
(120-180 L/min).
Motor integriert in den Rahmen zum Schutz von Stößen und Schmutz.
Mulchdurchmesser max.: 200 mm
Gegenschneide aus Stahl.
Gewicht min/max.: 1.000 kg/1.400 kg
Arbeitsbreite min/max.: 1.100 mm/1.400 mm
Hydraulische Schutzklappe sowie Staubschutzklappe.
Angeschraubte Schutzketten um übermäßig hohen Durchsatz zu verhindern.

Abgerechnet wird der Mietpreis je Arbeitswoche.
Menge: 160,000 Wo

**00.01.0003 Zusätzl. Anbaug. / Stubbenfräse**
Zusätzliches passendes Anbaugerät/Stubbenfräse zur OZ 00.001.0001 liefern und für die Dauer der Mietzeit vorhalten.

Stubbenfräse mit hydraulischem Antrieb.
Durchmesser Fräsrad mind. 630mm
Stärke Fräsrad mind. 25mm
Hartmetall Zähne
Hydraulischer Späneschutz notwendig.
Benötigte Hydraulikleistung 80 bis 110 L/min bei max. 350 Bar

Abgerechnet wird der Mietpreis je Arbeitswoche.
Menge: 80,000 Wo

**00.01.0004 Ersatzmessersatz liefern**
Ersatzmessersatz für Baumschere nach Bestellung durch AG liefern.

Lieferung zu den Autobahnmeistereien gemäß Leistungsverzeichnis.

Abgerechnet wird ein Messersatz je Bestellung einschließlich der Frachtkosten
Menge: 8,000 St
